# Theben Ausschreibungstext 2010 GaebWriter V
Leistungsbeschreibung (GAEB 90, DA81)
Projektbezeichnung: Theben Ausschreibungstext 2010  GaebWriter V
DV-Nummer: Theben
Währung: EUR

## Theben AG
Datum: 28.09.12

### Titel 04 Betriebsstundenzähler

**04.11 Digital-Betriebsstundenzähler, 48x48mm Frontplatte (BZ 147)**
Digital - Betriebsstundenzähler, 48x48mm Frontplatte,
Spannklammerbefestigung 1 - 5 mm, LCD Anzeige bis 99
999,99 Stunden,  Laufanzeige, Klemmschrauben,
Betriebsspannung 110-240 V AC, 50 - 60 Hz

Liefern, montieren, betriebsfertig anschließen und
einstellen
...

Fabrikat: Theben

Typ: BZ 147
Bestell-Nr.: 1470000

Einheit: ST
Einheit: Stk

USt %: 19,00
