# Theben Ausschreibungstext 2010 GaebWriter V
Leistungsbeschreibung (GAEB 90, DA81)
Projektbezeichnung: Theben Ausschreibungstext 2010  GaebWriter V
DV-Nummer: Theben
Währung: EUR

## Theben AG
Datum: 28.09.12

### Titel 13 KNX

**13.43 KNX Motorischer Stellantrieb mit integriertem Temperaturregler (CHEOPS control KNX)**
Stellantrieb für stetige Ventilregelung;
Vollautomatische Ventilhuberkennung; 2 Eingänge für
z.B. Fensterkontakt; Präsenzmelder; externe
Temperaturerfassung; 5 LEDs zur Anzeige der
Sollwertverstellung oder des Ventilhubs; 2 Handtasten
zur Sollwertverstellung; Max. Stellhub: 7,5mm;
Temperaturregelung: Heizungsregelung (Stetigregelung);
2-stufiges Heizen; Heizen und Kühlen; Master-Slave
Betrieb bei Verwendung von weiteren Stellantrieben
(CHEOPS drive); Zubehör: 2 Ventiladapter für gängige
Ventile im Lieferumfang enthalten; Gehäusefarbe weiß;
Schlüssel zur Verriegelung (Vandalenschutz).

Liefern, montieren, betriebsfertig anschließen und
einstellen
...

Fabrikat: Theben

Typ: CHEOPS control /KNX
Bestell-Nr.: 7329201

Einheit: ST
Einheit: Stk

USt %: 19,00
