# Theben Ausschreibungstext 2010 GaebWriter V
Leistungsbeschreibung (GAEB 90, DA81)
Projektbezeichnung: Theben Ausschreibungstext 2010  GaebWriter V
DV-Nummer: Theben
Währung: EUR

## Theben AG
Datum: 28.09.12

### Titel 13 KNX

**13.44 KNX Motorischer Stellantrieb mit Busankoppler (CHEOPS drive KNX)**
Stellantrieb für stetige Ventilregelung;
vollautomatische Ventilhuberkennung; 2 Eingänge für
z.B. Fensterkontakt; Präsenzmelder; 5 LEDs zur Anzeige
des Ventilhubs; 2 Handtasten zur Sollwertverstellung;
Max. Stellhub: 7,5mm; Zubehör: 2 Ventiladapter für
gängige Ventile im Lieferumfang enthalten; Gehäusefarbe
weiß; Schlüssel zur Verriegelung (Vandalenschutz).

Liefern, montieren, betriebsfertig anschließen und
einstellen
...

Fabrikat: Theben

Typ: CHEOPS drive KNX
Bestell-Nr.: 7319200

Einheit: ST
Einheit: Stk

USt %: 19,00
