# Theben Ausschreibungstext 2010 GaebWriter V
Leistungsbeschreibung (GAEB 90, DA81)
Projektbezeichnung: Theben Ausschreibungstext 2010  GaebWriter V
DV-Nummer: Theben
Währung: EUR

## Theben AG
Datum: 28.09.12

### Titel 09 Dimmer

**09.2 Reiheneinbau-Dimmer für LED, ESL und 230V LED-Lampen (DIMAX 534 plus)**
Reiheneinbau-Universaldimmer für R, L und C-Lasten mit
automatischer Lasterkennung; Reiheneinbau; Breite 17,5
mm; Schaltleistung max. 400 W Glühlampen; max.80 W
dimmbare ESL, max. 60 W dimmbare LED,
einstellbare Einschalt- und Mindesthelligkeit für ESL;
aktivierbare Schlummerfunktion für Kinderzimmer;
einstellbare Dimmgeschwindigkeit 1 s.. 60 Min.;
zusätzlich bis zu 3 Lichtszenen abrufbar über separaten
Eingang z.B. 2 Tasten-Serienschalter mit Dioden-
Modulen;  Funktion Treppenlicht mit Abdimmfunktion (DIN
18015-2); automatische elektronischem Überlast- und
Übertemperatur-Abschaltung, Tastereingang galvanisch
getrennt für Sprechanlagen AC/DC 8...230 V, Stand-by
Leistung 0,2W)

Liefern, montieren, betriebsfertig anschließen und
einstellen
...

Fabrikat: Theben

Typ: DIMAX 534
Bestell-Nr.: 534 0 000

Einheit: ST
Einheit: Stk

USt %: 19,00
