# Theben Ausschreibungstext 2010 GaebWriter V
Leistungsbeschreibung (GAEB 90, DA81)
Projektbezeichnung: Theben Ausschreibungstext 2010  GaebWriter V
DV-Nummer: Theben
Währung: EUR

## Theben AG
Datum: 28.09.12

### Titel 01 Digitale Zeitschaltuhren

#### Bereich 01.01 DIN-Schiene

**01.01.26 Ethernet-Kommunikationsmodul für Fernzugriff, 3 TLE (EM LAN top2)**
Ethernet-Kommunikationsmodul für Fernzugriff über
LAN-DSL-Netzwerk auf die Zeitschaltuhren TR 641 top2
RC, TR 642 top2 RC und TR 644 top2 RC;
Fernprogrammierung mittels OBELISK-PC Software;
Direkter Fernzugriff auf die Zeitschaltuhr (z.B.
Schaltzustand auslesen, Handschaltung durchführen,
Uhrzeit kontrollieren); Reiheneinbaugehäuse mit
Schnellbefestigung, Breite 52 mm.

Liefern, montieren, betriebsfertig anschließen und
einstellen
...

Fabrikat: Theben

Typ: EM LAN top2
Bestell-Nr.: 6490900

Einheit : ST
Einheit: Stk

USt %: 19,00
