# Theben Ausschreibungstext 2010 GaebWriter V
Leistungsbeschreibung (GAEB 90, DA81)
Projektbezeichnung: Theben Ausschreibungstext 2010  GaebWriter V
DV-Nummer: Theben
Währung: EUR

## Theben AG
Datum: 28.09.12

### Titel 02 Analoge Zeitschaltuhren

#### Bereich 02.02 Wandmontage

**02.02.10 Kurzzeit- und Kühlschaltuhr, Aufbaugeh., 24 Std. u. 60 Min; 2 Kanäle. (FRI 77 g)**
Kurzzeit- und Abtauschaltuhr ohne Gangreserve;
Wandaufbaugehäuse 105 x 105 x 61mm; 24-Std.-Programm
steuert Beginn der Abtauphase; einstellbare Abtaudauer
2-56 Min.; zusätzliche zeitverzögerte
Ventilatorsteuerung; 2 Wechsler 16 A 250 V~.

Liefern, montieren, betriebsfertig anschließen und
einstellen
...

Fabrikat: Theben

Typ: FRI 77 g
Bestell-Nr.: 0770033

Einheit: ST
Einheit: Stk

USt %: 19,00
