# Theben Ausschreibungstext 2010 GaebWriter V
Leistungsbeschreibung (GAEB 90, DA81)
Projektbezeichnung: Theben Ausschreibungstext 2010  GaebWriter V
DV-Nummer: Theben
Währung: EUR

## Theben AG
Datum: 28.09.12

### Titel 02 Analoge Zeitschaltuhren

#### Bereich 02.02 Wandmontage

**02.02.12 Kurzzeit- und Kühlschaltuhr, ohne Gehäuse, 24 Std. u. 60 Min., 2 Kanäle. (FRI 77 g-2)**
Kurzzeit- und Abtauschaltuhr ohne Gangreserve; Laufwerk
ohne Gehäuse  65 x 82 x 48mm; Schnellbefestigung für
35mm Schiene; 24-Std.-Programm steuert Beginn der
Abtauphase; einstellbare Abtaudauer 2-56 Min.;
zusätzliche zeitverzögerte Ventilatorsteuerung; 2
Wechsler; 16 A/ 250 V~

Liefern, montieren, betriebsfertig anschließen und
einstellen
...

Fabrikat: Theben

Typ: FRI 77 g-2
Bestell-Nr.: 0770832

Einheit: ST
Einheit: Stk

USt %: 19,00
