# Theben Ausschreibungstext 2010 GaebWriter V
Leistungsbeschreibung (GAEB 90, DA81)
Projektbezeichnung: Theben Ausschreibungstext 2010  GaebWriter V
DV-Nummer: Theben
Währung: EUR

## Theben AG
Datum: 28.09.12

### Titel 13 KNX

**13.40 KNX Heizungsaktor, 6 Kanäle (HM 6 T KNX)**
EIB/KNX Heizungsaktor für 6 Kanäle, Reiheneinbaugerät,
Breite 72,5 mm, 6 potentialfreie Triac- Ausgänge (24
V- 250 V AC), Stetige und schaltende Stellgröße sowie
Einbeziehung der Kesselsteuerung wählbar, zusätzlich
Zirkulationspumpe steuerbar, Notprogramm bei Bus- oder
Telegrammausfall, Sommerbetrieb und Ventilschutz,
LED-Schaltzustandsanzeige und Handschalter

Liefern, montieren, betriebsfertig anschließen und
einstellen
...

Fabrikat: Theben

Typ: HM 6 T KNX
Bestell-Nr.: 4940240

Einheit: ST
Einheit: Stk

USt %: 19,00
