# Theben Ausschreibungstext 2010 GaebWriter V
Leistungsbeschreibung (GAEB 90, DA81)
Projektbezeichnung: Theben Ausschreibungstext 2010  GaebWriter V
DV-Nummer: Theben
Währung: EUR

## Theben AG
Datum: 28.09.12

### Titel 13 KNX

**13.26 KNX Heizungsaktor, Erweiterungsgerät, 6 Kanäle (HME 6 T KNX)**
EIB/KNX Heizungsaktor für 6 Kanäle, Erweiterungsgerät,
Reiheneinbaugerät, Breite 72 mm, erweiterbar mit HME 6
T bis zu 18 Kanäle oder kombinierbar mit anderen
Geräten der MIX-Serie. 6 potentialfreie Triac- Ausgänge
(24 V-250 V AC), Stetige und schaltende Stellgröße
sowie Einbeziehung der Kesselsteuerung wählbar,
zusätzlich Zirkulationspumpe steuerbar, Notprogramm bei
Bus- oder Telegrammausfall, Sommerbetrieb und
Ventilschutz, LED-Schaltzustandsanzeige und
Handschalter

Liefern, montieren, betriebsfertig anschließen und
einstellen
...

Fabrikat: Theben

Typ: HME 6 T KNX
Bestell-Nr.: 4930245

Einheit: ST
Einheit: Stk

USt %: 19,00
