# Theben Ausschreibungstext 2010 GaebWriter V
Leistungsbeschreibung (GAEB 90, DA81)
Projektbezeichnung: Theben Ausschreibungstext 2010  GaebWriter V
DV-Nummer: Theben
Währung: EUR

## Theben AG
Datum: 28.09.12

### Titel 14 LUXOR

**14.1 Wohnkomfort-Steuergerät, Grundgerät, 4 Kanäle (LUXOR 400)**
Wohnkomfort-Steuergerät LUXOR 400 Grundgerät;
Reiheneinbaugehäuse (4 TE); Schnellbefestigung; Breite
72 mm. Grundmodul erweiterbar bis zu max. 64 Kanäle;
2-Draht COM Schnittstelle; 3 Eingänge für
Zentralfunktionen: Zentral EIN/AUS und
Anwesenheitssimulation; 4 Eingänge Taster/Schalter und
1 Eing. 8-48V AC/DC; C1: Stromstoß- und Zeitfunktion
1-15 Min., Ausschaltvorwarnung, Nachschalt- und
Dauerfunktion; C2: Stromstoß- und Zeitfunktion 1-20
Min. mit Ausschaltvorwarnung/abschaltbar und
Dauerfunktion; C3: Stromstoßfunktion; C4:
Stromstoßfunktion geeignet für FI (RCD); Handschalter.
LEDs zur Anzeige der Ein-/Ausgangssignale.
Betriebsspannung 230V~,50 Hz;  4 Relaisausgänge,
Schließer 16A  250V~.

Liefern, montieren, betriebsfertig anschließen und
einstellen
...

Fabrikat: Theben

Typ: LUXOR 400
Bestell-Nr.: 4000000

Einheit: ST
Einheit: Stk

USt %: 19,00
