# Theben Ausschreibungstext 2010 GaebWriter V
Leistungsbeschreibung (GAEB 90, DA81)
Projektbezeichnung: Theben Ausschreibungstext 2010  GaebWriter V
DV-Nummer: Theben
Währung: EUR

## Theben AG
Datum: 28.09.12

### Titel 14 LUXOR

**14.2 Wohnkomfort-Steuergerät, Erweiterungsgerät, 2 Kanäle (LUXOR 402)**
2 Kanal Erweiterungsmodul LUXOR 402;
Reiheneinbaugehäuse; Schnellbefestigung; Breite 45 mm.
2-Draht COM Schnittstelle; 2 Eingänge Taster/Schalter;
C2 und C2: nur Stromstoßfunktion; Handschalter; LEDs
zur Anzeige; der Ein-/Ausgangssignale; Betriebsspannung
230V~/50 Hz; 2 Relaisausgänge; Schließer 16 A 250 V~.

Liefern, montieren, betriebsfertig anschließen und
einstellen
...

Fabrikat: Theben

Typ: LUXOR 402
Bestell-Nr.: 4020000

Einheit: ST
Einheit: Stk

USt %: 19,00
