# Theben Ausschreibungstext 2010 GaebWriter V
Leistungsbeschreibung (GAEB 90, DA81)
Projektbezeichnung: Theben Ausschreibungstext 2010  GaebWriter V
DV-Nummer: Theben
Währung: EUR

## Theben AG
Datum: 28.09.12

### Titel 14 LUXOR

**14.3 Wohnkomfort-Steuergerät, Erweiterungsgerät, 4 Kanäle (LUXOR 404)**
4 Kanal Erweiterungsmodul LUXOR 404;
Reiheneinbaugehäuse (4 TE); Schnellbefestigung; Breite
72 mm; 2-Draht COM Schnittstelle; 4 Eingänge Taster
/Schalter; C1: Stromstoß- und Zeitfunktion 1-15 Min.;
Ausschaltvorwarnung; Nachschalt- und Dauerfunktion; C2:
Stromstoß- und Zeitfunktion 1-20 Min. mit
Ausschaltvorwarnung/abschaltbar und Dauerfunktion; C3:
Stromstoßfunktion; C4: Stromstoßfunktion geeignet für
FI (RCD); Handschalter; LEDs zur Anzeige der
Ein-/Ausgangssignale; Betriebsspannung 230V~/50 Hz; 4
Relaisausgänge; Schließer 16 A 250 V~.

Liefern, montieren, betriebsfertig anschließen und
einstellen
...

Fabrikat: Theben

Typ: LUXOR 404
Bestell-Nr.: 4040000

Einheit: ST
Einheit: Stk

USt %: 19,00
