# Theben Ausschreibungstext 2010 GaebWriter V
Leistungsbeschreibung (GAEB 90, DA81)
Projektbezeichnung: Theben Ausschreibungstext 2010  GaebWriter V
DV-Nummer: Theben
Währung: EUR

## Theben AG
Datum: 28.09.12

### Titel 14 LUXOR

**14.5 Wohnkomfort-Steuergerät, Rollladen-Grundmodul, 4 Antriebe (LUXOR 408 S)**
4 Kanal Rollladenmodul LUXOR 408 S; Grundmodul;
Reiheneinbaugehäuse (4 TE); Schnellbefestigung; Breite
72 mm; 2-Draht COM Schnittstelle;  Ansteuerung von 4
Rollladen; jeweils AUF/AB/STOPP; zentral AUF/AB.
Mehrere Gruppenfunktionen; Zwischenposition
Lüftung/Beschattung; erweiterbar durch Zeit und
Sensormodul; Handschalter; LEDs zur Anzeige der
Ein-/Ausgangssignale; Betriebsspannung 230V~;50 Hz;  8
Schließer á 6 A 250 V~.

Liefern, montieren, betriebsfertig anschließen und
einstellen
...

Fabrikat: Theben

Typ: LUXOR 408 S
Bestell-Nr.: 4080100

Einheit: ST
Einheit: Stk

USt %: 19,00
