# Theben Ausschreibungstext 2010 GaebWriter V
Leistungsbeschreibung (GAEB 90, DA81)
Projektbezeichnung: Theben Ausschreibungstext 2010  GaebWriter V
DV-Nummer: Theben
Währung: EUR

## Theben AG
Datum: 28.09.12

### Titel 15 PHARAO

**15.5 Kleinsteuergerät, 15 Eingänge, 9 Ausgänge (PHARAO-II 24 (AC))**
Reiheneinbau-Kleinsteuergerät; Schnellbefestigung oder
Wandmontage; Breite 125 mm; 34 unterschiedliche
Funktionsblöcke integriert, die jeweils bis zu max. 200
mal verwendet werden können; Programmierung direkt am
Gerät oder durch die komfortable Software; 3 Ebenen
Passwortschutz; Fernwirken/Fernüberwachen über Modem
oder GSM-Modem möglich; Übertragen von SMS-Nachrichten;
E-Mail oder Fax realisierbar; erweiterbar durch
Bausteine mit 4 Ausgängen oder Eingängen.
Funktionsblöcke: logische Funktionen, BOOLEAN, Setzen
Rücksetzen, Zeitverzögerung, Impulsformer,
Flankenauswertung, Taktgeber,  Stromstoßrelais,
Betriebsstundenzähler, Zähler, Auf-/Abwärtszähler,
Vergleicher, Echtzeituhr, Signalumformer (GAIN),
Anzeige (4 Zeilen a´ 12 Zeichen für Daten od.
Kommentare), Bereichsvergleich, Schmitt Trigger
(2-Punkt-Regler), PWM, frequenzabhängiges Schalten,
GSM/SMS, Zufallsgenerator, SHIFT-Funktion, Addition,
Subtraktion, Multiplikation, Division, arithmetische
Funktionsgleichung. LCD-Anzeigefeld mit Bedienerführung
in Klartext. Anzeige der Schaltzustände der Ein- und
Ausgänge und MMI - Funktion. Betriebsspannung
100-240V~/50 Hz, 8 digitale Eingänge, 4 Relaisausgänge
á 8A/250V~, 5 Relaisausgänge á 2A/250V~.

Liefern, montieren, betriebsfertig anschließen und
einstellen
...

Fabrikat: Theben

Typ: PHARAO-II 24 (AC)
Bestell-Nr.: 5750024

Einheit: ST
Einheit: Stk

USt %: 19,00
