# Theben Ausschreibungstext 2010 GaebWriter V
Leistungsbeschreibung (GAEB 90, DA81)
Projektbezeichnung: Theben Ausschreibungstext 2010  GaebWriter V
DV-Nummer: Theben
Währung: EUR

## Theben AG
Datum: 28.09.12

### Titel 05 Präsenzmelder

**05.26 Präsenzmelder für Wandmontage, Reichweite 8 m (PresenceLight 180 WH)**
Präsenzmelder für Wandmontage, vollautomatische
Lichtsteuerung, Mischlichtmessung  10...1500 lx, 1
Relais für Licht, halbrunder 180°-Erfassungsbereich,
Radius 8 m für gehende Personen (bei Montagehöhe 2,2
m), 7x3,5 m für sitzende Personen (bei Montagehöhe 2,2
m), Relais Licht: 1 Schließer 6 A 1400 VA, Verzögerung
10 s...20 min selbstlernend / Kurzimpuls, Schutzart
IP54, fernbedienbar, Frontplatte Isolierstoff weiß
86x86x32 mm, Befestigungsplatte 70x70 mm, Einbautiefe
40 mm

Liefern, montieren, betriebsfertig anschließen und
einstellen...

Fabrikat: ThebenHTS

Typ: PresenceLight 180 WH
Bestell-Nr.: 2000050

Einheit: ST
Einheit: Stk

USt %: 19,00
