# Theben Ausschreibungstext 2010 GaebWriter V
Leistungsbeschreibung (GAEB 90, DA81)
Projektbezeichnung: Theben Ausschreibungstext 2010  GaebWriter V
DV-Nummer: Theben
Währung: EUR

## Theben AG
Datum: 28.09.12

### Titel 11 Raumthermostate

**11.4 Raum-Thermostat mit Schalter für Zusatzheizung und Kontrolllampe (RAMSES 704)**
Raumtemperaturregler; 5 - 30°C; mit Schalter und LED
für Zusatzheizung EIN/AUS; Wandgehäuse 74 x 74 x 28 mm;
Farbe reinweiß; Öffner 10 A/230 V~.

Liefern, montieren, betriebsfertig anschließen und
einstellen
...

Fabrikat: Theben

Typ: RAMSES 704
Bestell-Nr.: 7040001

Einheit: ST
Einheit: Stk

USt %: 19,00
