# Theben Ausschreibungstext 2010 GaebWriter V
Leistungsbeschreibung (GAEB 90, DA81)
Projektbezeichnung: Theben Ausschreibungstext 2010  GaebWriter V
DV-Nummer: Theben
Währung: EUR

## Theben AG
Datum: 28.09.12

### Titel 11 Raumthermostate

**11.17 Raum-Thermostat, elektronisch mit Fernfühler (RAMSES 714 A)**
Elektronischer Raumtemperaturregler; 10 - 60°C;
externer Temperaturfühler für Fußbodenheizung;
Fühlerkabel (IP54); Länge 4m; Schalter Heizen EIN/AUS;
externe Absenkung 3,5K oder 2K (zeitgesteuert mit
Schaltuhr); Farbe reinweiß; Wandgehäuse 74 x 74 x 28
mm; Öffner 16A/230V~.

Liefern, montieren, betriebsfertig anschließen und
einstellen
...

Fabrikat: Theben

Typ: RAMSES 714 A
Bestell-Nr.: 7140016

Einheit: ST
Einheit: Stk

USt %: 19,00
