# Theben Ausschreibungstext 2010 GaebWriter V
Leistungsbeschreibung (GAEB 90, DA81)
Projektbezeichnung: Theben Ausschreibungstext 2010  GaebWriter V
DV-Nummer: Theben
Währung: EUR

## Theben AG
Datum: 28.09.12

### Titel 11 Raumthermostate

**11.16 Raum-Thermostat, elektronisch, Anschluss für Absenkung (RAMSES 714)**
Elektronischer Raumtemperaturregler; 5 - 30°C;
Statusanzeige Heizen; externe Absenkung 3,5K oder 2K
(zeitgesteuert mit Schaltuhr); Wandgehäuse 74 x 74 x 28
mm; Farbe reinweiß; Öffner 8A 230V~.

Liefern, montieren, betriebsfertig anschließen und
einstellen
...

Fabrikat: Theben

Typ: RAMSES 714
Bestell-Nr.: 7140002

Einheit: ST
Einheit: Stk

USt %: 19,00
