# Theben Ausschreibungstext 2010 GaebWriter V
Leistungsbeschreibung (GAEB 90, DA81)
Projektbezeichnung: Theben Ausschreibungstext 2010  GaebWriter V
DV-Nummer: Theben
Währung: EUR

## Theben AG
Datum: 28.09.12

### Titel 11 Raumthermostate

**11.13 UP-Raum-Thermostat, Anschl. für Temperaturabs., Schalter Heizung. (RAMSES 746 RA)**
Raumtemperaturregler; 5 - 30°C; mit Rahmen;
Temperaturabsenkung (ca. 4 K) durch externe Ansteuerung
(z.B. Schalter; Schaltuhr) möglich; Schalter EIN/AUS
für Heizung; Gehäuse reinweiß; Öffner 10 A 230 V~.

Liefern, montieren, betriebsfertig anschließen und
einstellen
...

Fabrikat: Theben

Typ: RAMSES 746 RA
Bestell-Nr.: 7460131

Einheit: ST
Einheit: Stk

USt %: 19,00
