# Theben Ausschreibungstext 2010 GaebWriter V
Leistungsbeschreibung (GAEB 90, DA81)
Projektbezeichnung: Theben Ausschreibungstext 2010  GaebWriter V
DV-Nummer: Theben
Währung: EUR

## Theben AG
Datum: 28.09.12

### Titel 11 Raumthermostate

**11.15 UP-Raum-Thermostat für Heizen bzw. Kühlen, m. Rahmen (RAMSES 748 RA)**
Raumtemperaturregler; 5 - 30°C; mit Rahmen; mit
Umschalter für Heizen (10A) bzw. Kühlen (5A); Farbe
reinweiß; Umschalter 5/10 A 230V~.

Liefern, montieren, betriebsfertig anschließen und
einstellen
...

Fabrikat: Theben

Typ: RAMSES 748 RA
Bestell-Nr.: 7480131

Einheit: ST
Einheit: Stk

USt %: 19,00
