# Theben Ausschreibungstext 2010 GaebWriter V
Leistungsbeschreibung (GAEB 90, DA81)
Projektbezeichnung: Theben Ausschreibungstext 2010  GaebWriter V
DV-Nummer: Theben
Währung: EUR

## Theben AG
Datum: 28.09.12

### Titel 11 Raumthermostate

**11.14 UP-Raum-Thermostat für Heizen bzw. Kühlen (RAMSES 748)**
Raumtemperaturregler; als Ersatzgerät ohne Rahmen,
Abdeckplatte und Einstellkopf;  5 - 30°C; mit
Umschalter für Heizen (10A) bzw. Kühlen (5A); Farbe
reinweiß; Öffner 10 A 230 V~.

Liefern, montieren, betriebsfertig anschließen und
einstellen
...

Fabrikat: Theben

Typ: RAMSES 748
Bestell-Nr.: 7480130

Einheit: ST
Einheit: Stk

USt %: 19,00
