# Theben Ausschreibungstext 2010 GaebWriter V
Leistungsbeschreibung (GAEB 90, DA81)
Projektbezeichnung: Theben Ausschreibungstext 2010  GaebWriter V
DV-Nummer: Theben
Währung: EUR

## Theben AG
Datum: 28.09.12

### Titel 10 Uhrenthermostate

**10.6 Uhrenthermostat mit Funksteuerung, 7 Tage, 2 Zonenregelung (RAMSES 813 top2 HF Set A)**
Digitaler Raumtemperaturregler mit Funksteuerung in
elegantem Design, Drehknopf für die Temperaturwahl;
Textzeile im Display führt den Bediener Schritt für
Schritt durch die Programmierung; 3 individuell
veränderbare Grundprogramme für Familien, Singles,
Schichtarbeiter usw., 42 programmierbare Schaltzeiten
mit maximal 4 Temperaturniveaus; Einstellbereiche +10
°C +30 °, Frostschutz +6 °C +10 °C; Zeitlich
begrenztes Party-/ECO-Programm; Ferienprogramm mit
Absenktemperatur oder datumsgesteuerte Heizphase
(Ferienwohnung); Tastensperre; Pumpenschutzfunktion,
Spannungsversorgung durch zwei 1,5 V Mignon Alkaline
Batterien, Anzeige für Batteriewechsel. Gehäusefarbe:
weiß. Kodierte Schaltbefehle werden per Funk(868MHz) an
einen netzbetriebenen Empfänger z.B. im Heizraum
gesendet. Gehäuse für Wandaufbau incl. Klemmenabdeckung
oder Reiheneinbau 5 TE. Reichweite im Haus ca. 25-30m;
mit HF Pegelanzeige. Werkseitig vorkodierte Sender und
Empfänger. Empfänger mit 1 Wechsler 6 A/250 V~.

Liefern, montieren, betriebsfertig anschließen und
einstellen
...

Fabrikat: Theben

Typ: RAMSES 813 top2 HF Set A
Bestell-Nr.: 8139503

Einheit: ST
Einheit: Stk

USt %: 19,00
