# Theben Ausschreibungstext 2010 GaebWriter V
Leistungsbeschreibung (GAEB 90, DA81)
Projektbezeichnung: Theben Ausschreibungstext 2010  GaebWriter V
DV-Nummer: Theben
Währung: EUR

## Theben AG
Datum: 28.09.12

### Titel 10 Uhrenthermostate

**10.3 Digital-Uhrenthermostat, 7 Tage, Textzeile, 2 Draht-Anschluss (RAMSES 831 top2)**
Digitaler Raumtemperaturregler in elegantem Design;
Drehknopf für die Temperaturwahl;
Textzeile im hinterleuchteten Display führt den
Bediener Schritt für Schritt durch die Programmierung ;
3 individuell veränderbare Grundprogramme für Familien,
Singles, Schichtarbeiter usw., 42 programmierbare
Schaltzeiten mit maximal 5 Temperaturniveaus;
Optimierungsfunktion; Einstellbereiche +10 °C +30 °,
Frostschutz +6 °C +10 °C; Zeitlich begrenztes
Party-/ECO-Programm; Ferienprogramm mit
Absenktemperatur oder datumsgesteuerte Heizphase
(Ferienwohnung); Externer Eingang für Präsenzmelder,
Fernfühler, Fußbodenfühler, Fensterkontakt oder
Telefonfernschalter; Tastensperre;
Pumpenschutzfunktion; 2- oder 3 Draht-Anschluss;
Stecksockel für Montage auf Wand oder UP-Dose;
Arbeitspunkt und Schaltdifferenz einstellbar;
Spannungsversorgung durch zwei 1,5 V Mignon Alkaline;
Anzeige für Batteriewechsel;  Gehäusefarbe: weiß;
2-Punkt-Regelung; 1 Wechsler 6 A/250 V~.

Liefern, montieren, betriebsfertig anschließen und
einstellen
...

Fabrikat: Theben

Typ: RAMSES 831 top2
Bestell-Nr.: 831 9132

Einheit: ST
Einheit: Stk

USt %: 19,00
