# Theben Ausschreibungstext 2010 GaebWriter V
Leistungsbeschreibung (GAEB 90, DA81)
Projektbezeichnung: Theben Ausschreibungstext 2010  GaebWriter V
DV-Nummer: Theben
Währung: EUR

## Theben AG
Datum: 28.09.12

### Titel 01 Digitale Zeitschaltuhren

#### Bereich 01.01 DIN-Schiene

**01.01.19 Reiheneinbau-Schaltuhr, astronomisch, 2 TLE (SELEKTA 170 top2 )**
Digitale Reiheneinbau Astro-Schaltuhr mit werkseitig
eingestellter Uhrzeit textorientierte Bedienerführung
und hinterleuchtetes Display; Breite 35 mm;
astronomisches Programm schaltet bei Sonnenauf- und
Sonnenuntergang; Datenbank mit Städtenamen;
automatischer Sommer-/Winterzeitumstellung; Offset max.
+/-120 Min.; Wochenprogramm Astrofunktion abschaltbar;
Speicherplätze 54; Schnittstelle Speicherkarte/PC;
Betriebsstundenzähler für Leuchtmittel; EIN/AUS
permanent; DuoFix- Steckklemmen;
Nulldurchgangsschaltung; PIN - Verschlüsselung; 10
Jahre Gangreserve; 1 Wechsler 16A 250V~;
Klarsichtabdeckung plombierbar..

Liefern, montieren, betriebsfertig anschließen und
einstellen
...

Fabrikat: Theben

Typ: SELEKTA 170 top2
Bestell-Nr.: 170 0100

Einheit: ST
Einheit: Stk

USt %: 19,00
