# Theben Ausschreibungstext 2010 GaebWriter V
Leistungsbeschreibung (GAEB 90, DA81)
Projektbezeichnung: Theben Ausschreibungstext 2010  GaebWriter V
DV-Nummer: Theben
Währung: EUR

## Theben AG
Datum: 28.09.12

### Titel 01 Digitale Zeitschaltuhren

#### Bereich 01.01 DIN-Schiene

**01.01.23 Reiheneinbau-2 Kanal-Schaltuhr, astronomisch, 2 TLE (SELEKTA 172 top2 )**
2 Kanal Reiheneinbau Astro-Schaltuhr mit werkseitig
eingestellter Uhrzeit; textorientierte Bedienerführung
im Display; Breite 35 mm; astronomisches Programm
schaltet bei Sonnenauf- und Sonnenuntergang; Datenbank
mit Städtenamen; automatischer
Sommer-/Winterzeitumstellung; Offset max. +/-120 Min.;
Wochenprogramm sowie 3 Sonderprogramme mit
Datumsfunktion; Speicherplätze 84; Schnittstelle
Speicherkarte/PC; 2 externe Steuereingänge m. 5 Funkt;
2 Betriebsstundenzähler für Leuchtmittel; EIN/AUS
permanent; DuoFix- Steckklemmen;
Nulldurchgangsschaltung; PIN - Verschlüsselung; 10
Jahre Gangreserve; 2 Wechsler 16A 250V~;
Klarsichtabdeckung plombierbar..

Liefern, montieren, betriebsfertig anschließen und
einstellen
...

Fabrikat: Theben

Typ: SELEKTA 172 top2
Bestell-Nr.: 172 0100

Einheit: ST
Einheit: Stk

USt %: 19,00
