# Theben Ausschreibungstext 2010 GaebWriter V
Leistungsbeschreibung (GAEB 90, DA81)
Projektbezeichnung: Theben Ausschreibungstext 2010  GaebWriter V
DV-Nummer: Theben
Währung: EUR

## Theben AG
Datum: 28.09.12

### Titel 13 KNX

**13.14 KNX Steuereinheit 1 - 10 V, 2fach, Erweiterungsgerät (SME 2 S KNX)**
EIB/KNX  2 Kanal Steuereinheit ermöglicht in Verbindung
mit elektronischen Vorschaltgeräten (EVG´s) das
Schalten und Dimmen von Lichtstromkreisen; Erweiterung
von SMG 2 S bis zu  6 Kanäle oder kombinierbar mit
anderen Geräten der  MIX-Serie; Reiheneinbaugehäuse
Breite 72 mm; 2 Relais-Schaltausgänge 16 A / AC-1 ;
10A/ AC 3; Nennspannung 230V mit
Nulldurchgangsschaltung sowie pro Kanal einen 1-10 V
Ausgang; Merkmale: Auch für dimmbare Energiesparlampen
geeignet; Diagnose und Rückmeldeobjekt für jeden Kanal;
Handschalter für EIN, AUS, BUS auch ohne Busspannung.

Liefern, montieren, betriebsfertig anschließen und
einstellen
...

Fabrikat: Theben

Typ: SME 2 S KNX
Bestell-Nr.: 4910274

Einheit: ST
Einheit: Stk

USt %: 19,00
