# Theben Ausschreibungstext 2010 GaebWriter V
Leistungsbeschreibung (GAEB 90, DA81)
Projektbezeichnung: Theben Ausschreibungstext 2010  GaebWriter V
DV-Nummer: Theben
Währung: EUR

## Theben AG
Datum: 28.09.12

### Titel 02 Analoge Zeitschaltuhren

#### Bereich 02.01 DIN-Schiene

**02.01.1 Reiheneinbau-Schaltuhr 24 Std., Steckreiter, 1 TLE (SYN 160 a)**
Reiheneinbau-Schaltuhr ohne Gangreserve; Breite 17,5mm;
24 Std.-Segment-Programm; kürzeste Schaltzeit 15 Min.;
Dauerschalter EIN/AUS; 1 Schließer 16A/250V~;
Klarsichtabdeckung plombierbar.

Liefern, montieren, betriebsfertig anschließen und
einstellen
...

Fabrikat: Theben

Typ: SYN 160 a
Bestell-Nr.: 1600001

Einheit: ST
Einheit: Stk

USt %: 19,00
