# Theben Ausschreibungstext 2010 GaebWriter V
Leistungsbeschreibung (GAEB 90, DA81)
Projektbezeichnung: Theben Ausschreibungstext 2010  GaebWriter V
DV-Nummer: Theben
Währung: EUR

## Theben AG
Datum: 28.09.12

### Titel 02 Analoge Zeitschaltuhren

#### Bereich 02.02 Wandmontage

**02.02.1 Schaltuhr mit Stecksockel 24 Std. Segmente (SYN 169 s)**
Schaltuhr mit Stecksockel; Frontrahmen 72 x 72 mm;
Spannklammer; ohne Gangreserve; 24 Std.-Programm;
kürzeste Schaltzeit 15 Min.; 1 Wechsler 10A 250V~;
Klarsichtabdeckung.

Liefern, montieren, betriebsfertig anschließen und
einstellen
...

Fabrikat: Theben

Typ: SYN 169 s
Bestell-Nr.: 1690801

Einheit: ST
Einheit: Stk

USt %: 19,00
