# Theben Ausschreibungstext 2010 GaebWriter V
Leistungsbeschreibung (GAEB 90, DA81)
Projektbezeichnung: Theben Ausschreibungstext 2010  GaebWriter V
DV-Nummer: Theben
Währung: EUR

## Theben AG
Datum: 28.09.12

### Titel 01 Digitale Zeitschaltuhren

#### Bereich 01.03 Steckdose

**01.03.1 Digital-Zeitprogrammstecker, Tages-, Wochen- und Zufallprogramm (theben-eltimo 020 S)**
Digital-Zeitprogrammstecker; Gehäuse: 129 x 65 x 41mm;
Tages und Wochenprogramm; Zufallschaltung; 36 frei
programmierbare Schaltzeiten; automatische
Sommer-/Winterzeitumstellung; Schaltungsvorwahl und
Dauerschaltung; 500 Std. Gangreserve; Schaltleistung
1000 W.

Liefern und einstellen
...

Fabrikat: Theben

Typ: theben-eltimo 020 S
Bestell-Nr.: 0200000

Einheit: ST
Einheit: Stk

USt %: 19,00
