# Theben Ausschreibungstext 2010 GaebWriter V
Leistungsbeschreibung (GAEB 90, DA81)
Projektbezeichnung: Theben Ausschreibungstext 2010  GaebWriter V
DV-Nummer: Theben
Währung: EUR

## Theben AG
Datum: 28.09.12

### Titel 06 Bewegungsmelder

**06.10 Bewegungsmelder für Wand- oder Deckenmontage, Lichtsteuerung, 360°, max. 32 m, weiß, IP 55 (theLuxa P300 WH)**
Bewegungsmelder für Wand- oder Deckenmontage, dreh- und
schwenkbarer Sensorkopf, Erfassungsbereich 300°,
Reichweite 32 m (Montagehöhe 2,5 m), zusätzlicher
Unterkriechschutz Durchmesser 6 m, Fernbedienbar,
Innen- oder Außenmontage (IP55), Empfindlichkeit
reduzierbar, Nulldurchgangsschaltung, automatische
Schaltung helligkeits- und bewegungsabhängig, Teach-In-
Funktion, Mischlichtmessung ca. 5...1000 lx,
Einschaltdauer 1 s...20 min,  Relais Licht: 1 Schließer
10 A/230V~, 2300 W Glühlampenlast, inkl. Schrauben und
Dübel Liefern, montieren, betriebsfertig anschließen
und einstellen

Fabrikat: Theben

Typ: theLuxa P300 WH
Bestell-Nr.: 1010610

Einheit: ST
Einheit: Stk

USt %: 19,00
