# Theben Ausschreibungstext 2010 GaebWriter V
Leistungsbeschreibung (GAEB 90, DA81)
Projektbezeichnung: Theben Ausschreibungstext 2010  GaebWriter V
DV-Nummer: Theben
Währung: EUR

## Theben AG
Datum: 28.09.12

### Titel 06 Bewegungsmelder

**06.1 Bewegungsmelder für Wandmontage, Lichtsteuerung, 150°, max. 12 m, weiß, IP 55 (theLuxa S150 WH)**
Bewegungsmelder für Wandmontage, dreh- und schwenkbarer
Sensorkopf, Erfassungsbereich 150°, Reichweite 12 m
(Montagehöhe 2,5 m), zusätzlicher Unterkriechschutz
Durchmesser 6 m, Innen- oder Außenmontage (IP55),
Nulldurchgangsschaltung,  automatische Schaltung
helligkeits- und bewegungsabhängig, Teach-In-Funktion,
Mischlichtmessung ca. 5...1000 lx, Einschaltdauer 1
s...20 min, Relais Licht: 1 Schließer 10 A/230V~, 2300
W Glühlampenlast, inkl. Schrauben und Dübel  Liefern,
montieren, betriebsfertig anschließen und einstellen

Fabrikat: Theben

Typ: theLuxa S150 WH
Bestell-Nr.: 1010500

Einheit: ST
Einheit: Stk

USt %: 19,00
