# Theben Ausschreibungstext 2010 GaebWriter V
Leistungsbeschreibung (GAEB 90, DA81)
Projektbezeichnung: Theben Ausschreibungstext 2010  GaebWriter V
DV-Nummer: Theben
Währung: EUR

## Theben AG
Datum: 28.09.12

### Titel 06 Bewegungsmelder

**06.35 Bewegungsmelder für Deckenaufbau, Steuerung für Beleuchtung und HKL (theMova S360-101 AP WH)**
Bewegungsmelder für Deckenaufbau,
Erfassungsbereich rund 360°, Durchmesser 8 m,
Automatische helligkeitsabhängige Steuerung für
Beleuchtung und HKL, Mischlichtmessung. Kanal A Licht:
Relais 230 V/10 A, Ausschaltverzögerung einstellbar,
Empfindlichkeit einstellbar, Kanal H, Präsenz: Relais
Schließer, potenzialfrei, 50 W/220 V DC bzw. 50 VA/250
V AC, nur fernparametrierbar

Liefern, montieren, betriebsfertig anschließen und
einstellen

Fabrikat: Theben

Typ: theMova S360-101 AP WH
Bestell-Nr.: 1030555

Einheit: ST
Einheit: Stk

USt %: 19,00
