# Theben Ausschreibungstext 2010 GaebWriter V
Leistungsbeschreibung (GAEB 90, DA81)
Projektbezeichnung: Theben Ausschreibungstext 2010  GaebWriter V
DV-Nummer: Theben
Währung: EUR

## Theben AG
Datum: 28.09.12

### Titel 13 KNX

**13.34 KNX-Visualisierung zur Steuerung von Licht, Sonnenschutz und Heizungsanlagen theServa S110**
Komplettlösung aus Server, Konfigurationssoftware und
App (iOS, Android); Grafische Darstellung aktueller
Energieverbräuche; Automatisches Abschalten von
Verbrauchern beim Überschreiten von Schwellwerten;
Bequemes Mischen der Farben von RGB-LEDs per Farbrad;
Individuelle Programme durch Logik-, Szenen- und
Sequenzenmodule; Aktuelle Wetterdaten und -prognosen
über Wetterstationen

Liefern, montieren, betriebsfertig anschließen und
einstellen
...

Fabrikat: Theben

Typ: theServa S110
Bestell-Nr.: 8254100

Einheit: ST
Einheit: Stk

USt %: 19,00
