# Theben Ausschreibungstext 2010 GaebWriter V
Leistungsbeschreibung (GAEB 90, DA81)
Projektbezeichnung: Theben Ausschreibungstext 2010  GaebWriter V
DV-Nummer: Theben
Währung: EUR

## Theben AG
Datum: 28.09.12

### Titel 03 Zeitrelais

**03.2 Reiheneinbau-Multifunktions-Zeitrelais, 0,1s-100Std., 7 Funktionen (TM 345 M)**
Reiheneinbau - Multifunktions - Zeitrelais; Breite 17,5
mm; 7 Bereiche; alle Werte von 0,1 Sek. bis 100 Std.
einstellbar; Drehschalter für Betriebsart:
Ansprechverzögerung; Einschaltwischen;
Rückfallverzögerung mit Steuerkontakt; Impulsformer mit
Steuerkontakt; Ein-Ausschaltverzögerung;
Ein-/Ausschaltwischen; Taktgeber; Versorgung- und
Steuerspannung AC 24 bis 240 V; 24 V DC; 1 Wechsler 8
A/ 250 V~.

Liefern, montieren, betriebsfertig anschließen und
einstellen
...

Fabrikat: Theben

Typ: TM 345 M
Bestell-Nr.: 3450731

Einheit: ST
Einheit: Stk

USt %: 19,00
