# Theben Ausschreibungstext 2010 GaebWriter V
Leistungsbeschreibung (GAEB 90, DA81)
Projektbezeichnung: Theben Ausschreibungstext 2010  GaebWriter V
DV-Nummer: Theben
Währung: EUR

## Theben AG
Datum: 28.09.12

### Titel 01 Digitale Zeitschaltuhren

#### Bereich 01.01 DIN-Schiene

**01.01.18 Reiheneinbau-Jahresschaltuhr 4 Kanal, erweiterbar und RC fähig (TR 644 top2 RC)**
4-Kanal-Jahresschaltuhr; RC: Zeitsynchronisation durch
Anschluss einer externen DCF- oder GPS-Antenne (bei GPS
zusätzlich Positionsbestimmung für Astro-Programm); 4
Kanal Erweiterungsmodul (EM 4 top2) und LAN-Modul (EM
LAN top2) anschließbar; Betriebsspannung 110-240 V AC
Reiheneinbaugehäuse; Breite 72 mm; Jahres- und
Astro-Programm; Textorientierte Bedienerführung im
Display; 800 Speicherplätze; Schnittstelle für OBELISK
top2 Speicherkarte (PC-Programmierung); OBELISK
Speicherkarte im Lieferumfang; 6 Jahre Gangreserve
(Lithium-Batterie); Automatische
Sommer-/Winterzeitumschaltung; EIN-AUS Schaltzeiten;
Impulsprogramm; Zyklusprogramm; Umfangreiche
Jahresuhrfunktionen; Astronomische Schaltfunktion
(automatische Berechnung der Sonnenauf- und
Untergangszeiten für das ganze Jahr); Astro-Offset;
Astro-Impuls; Schaltungsvorwahl; Dauerschaltung
EIN/AUS; Ablauf-Timer; Integrierter
Betriebsstundenzähler; 4 externe
Taster-/Schaltereingänge (ein Eingang für jeden Kanal),
Ferienprogramm; 2 Zufallsprogramme; Displaybeleuchtung
(abschaltbar); PIN- Codierung; Nulldurchgangschaltung;
DuoFix Federsteckklemmen für jeweils 2 Leiter; 2
Wechsler 16A/250V~ und 2 Wechsler 10A/250V~;
Klarsichtabdeckung plombierbar.

Liefern, montieren, betriebsfertig anschließen und
einstellen
...

Fabrikat: Theben

Typ: TR 644 top2 RC
Bestell-Nr.: 6440300

Einheit: ST
Einheit: Stk

USt %: 19,00
