# Theben Ausschreibungstext 2010 GaebWriter V
Leistungsbeschreibung (GAEB 90, DA81)
Projektbezeichnung: Theben Ausschreibungstext 2010  GaebWriter V
DV-Nummer: Theben
Währung: EUR

## Theben AG
Datum: 28.09.12

### Titel 13 KNX

**13.67 KNX Reiheneinbau-Jahresschaltuhr mit Astroprogramm; 8 Kanal, Steckklemmen, 3 TLE (TR 648 top2 RC-DCF KNX)**
Digitale KNX Zeitschaltuhr mit Jahres- und
Astro-Programm sowie 800 Speicherplätzen.
Astro-Programm berechnet die Sonnenauf- und
Untergangszeiten für das ganze Jahr; 8 Kanäle;
Textorientierte Bedienerführung im hinterleuchteten
Display; Schnittstelle für OBELISK top2 Speicherkarte
(PC-Programmierung); Programmiermöglichkeit auch über
KNX-Bus; Zeitsynchronisation durch Anschluss einer
optionalen externen DCF-Antenne; DuoFix
Federsteckklemmen für jeweils 2 Leiter; umfangreiche
Jahresuhrfunktionen mit Feiertagsdatenbank und
automatischer Fortschreibung; Impulsprogramm;
Zyklusprogramm;  Schaltungsvorwahl; Dauerschaltung
EIN/AUS;  Ablauf-Timer; Integrierter
Betriebsstundenzähler; Ferienprogramm; 2
Zufallsprogramme; Displaybeleuchtung (abschaltbar);
PIN-Codierung; Automatische
Sommer-/Winterzeitumschaltung; Zeit- und Datums-
Synchronisation von anderen Busteilnehmern. Die
Lithium-Zelle für 8 Jahre Gangreserve ermöglicht
Bedienung ohne Netz- bzw. Busanschluss;
DuoFix Federsteckklemmen.

Liefern, montieren, betriebsfertig anschließen und
einstellen..

Fabrikat: Theben

Typ: TR 648 top2 RC-DCF KNX
Bestell-Nr.: 6489210

Einheit: ST
Einheit: Stk

USt %: 19,00
