# Theben Ausschreibungstext 2010 GaebWriter V
Leistungsbeschreibung (GAEB 90, DA81)
Projektbezeichnung: Theben Ausschreibungstext 2010  GaebWriter V
DV-Nummer: Theben
Währung: EUR

## Theben AG
Datum: 28.09.12

### Titel 10 Uhrenthermostate

**10.1 Digital-Uhrenthermostat, 7 Tage, Textzeile, 2 Draht-Anschluss (RAMSES 811 top2)**
Digitaler Raumtemperaturregler in elegantem Design;
Drehknopf für die Temperaturwahl;
Textzeile im Display führt den Bediener Schritt für
Schritt durch die Programmierung ; 3 individuell
veränderbare Grundprogramme für Familien, Singles,
Schichtarbeiter usw., 42 programmierbare Schaltzeiten
mit maximal 4 Temperaturniveaus; Einstellbereiche +10
°C +30 °, Frostschutz +6 °C +10 °C; Zeitlich
begrenztes Party-/ECO-Programm; Ferienprogramm mit
Absenktemperatur oder datumsgesteuerte Heizphase
(Ferienwohnung); Tastensperre; Pumpenschutzfunktion; 2-
oder 3 Draht-Anschluss; Stecksockel für Montage auf
Wand oder UP-Dose;  Arbeitspunkt und Schaltdifferenz
einstellbar; Spannungsversorgung durch zwei 1,5 V
Mignon Alkaline; Anzeige für Batteriewechsel.
Gehäusefarben: weiß; 2-Punkt-Regelung; 1 Wechsler 6
A/250 V~.

Liefern, montieren, betriebsfertig anschließen und
einstellen
...

Fabrikat: Theben

Typ: RAMSES 811 top2
Bestell-Nr.: 811 9 132

Einheit: ST
Einheit: Stk

USt %: 19,00
