# Theben Ausschreibungstext 2010 GaebWriter V
Leistungsbeschreibung (GAEB 90, DA81)
Projektbezeichnung: Theben Ausschreibungstext 2010  GaebWriter V
DV-Nummer: Theben
Währung: EUR

## Theben AG
Datum: 28.09.12

### Titel 13 KNX

**13.5 KNX Schaltaktor 8fach, Erweiterungsgerät (RME 8 S KNX)**
KNX Schaltaktor Erweiterungsmodul mit Relaisausgängen
für 8 Schaltkanäle; Erweiterung von RMG 8 S auf bis zu
24 Kanäle oder mit anderen MIX-Erweiterungsgeräten;
Reiheneinbaugehäuse Breite 72 mm; LED
Schaltzustandsanzeige für jeden Kanal; Handschalter mit
Statusanzeige (auch ohne Busspannung); Verknüpfungen,
Kontaktart (Öffner/Schließer) und Teilnahme an
Zentralbefehlen wie Dauer-Ein, Dauer-Aus,
Zentral-Schalten und Szene speichern/abrufen;
Schaltfunktionen: Ein/Aus, Impuls, Ein/Aus-Verzögerung,
Treppenlicht mit Vorwarnen nach DIN 18015-2; logische
Verknüpfungen: Sperren, UND, Freigeben, ODER.
Rückmelde-Objekt für jeden Kanal; Zentral-Objekte mit
und ohne Priorität; Szenen abrufen und speichern
(Objekt); Szenenobjekt für jeden Kanal; 16A/250V~; cos
phi = 1.

Liefern, montieren, betriebsfertig anschließen und
einstellen
...

Fabrikat: Theben

Typ: RME 8 S KNX
Bestell-Nr.: 4930225

Einheit: ST
Einheit: Stk

USt %: 19,00
