# Theben Ausschreibungstext 2010 GaebWriter V
Leistungsbeschreibung (GAEB 90, DA81)
Projektbezeichnung: Theben Ausschreibungstext 2010  GaebWriter V
DV-Nummer: Theben
Währung: EUR

## Theben AG
Datum: 28.09.12

### Titel 01 Digitale Zeitschaltuhren

#### Bereich 01.01 DIN-Schiene

**01.01.5 Reiheneinbau-Digital-Schaltuhr 1 Kanal, 7 T, Steuereing., Imp., Zyklus., Steckkl., 2 TLE (TR 611 top2 )**
Reiheneinbau-Digital-Schaltuhr; textorientierte
Bedienerführung und hinterleuchtetes Display;
Schnittstelle incl. Speicherkarte OBELISK top2; Breite
35 mm; Federsteckklemmen; 10 Jahre Gangreserve und
programmierte Sommer-/Winterzeitumstellung. Tages- und
Wochenprogramm; kürzeste Schaltzeit 1 Min.; Ferien-,
Impuls-, und Zyklusprogramm;  2 Zufallprogramme;
Ablauf-Timer; externer Steuereingang; Dauerschaltung
EIN / AUS / AUTO; Schaltungsvorwahl; 84 Speicherpl.;
PIN-Codierung; 1 Kanal; 1 Wechsler 16A/250V~.

Liefern, montieren, betriebsfertig anschließen und
einstellen
...

Fabrikat: Theben

Typ: TR 611 top2
Bestell-Nr.: 6110100

Einheit: ST
Einheit: Stk

USt %: 19,00
