# Theben Ausschreibungstext 2010 GaebWriter V
Leistungsbeschreibung (GAEB 90, DA81)
Projektbezeichnung: Theben Ausschreibungstext 2010  GaebWriter V
DV-Nummer: Theben
Währung: EUR

## Theben AG
Datum: 28.09.12

### Titel 01 Digitale Zeitschaltuhren

#### Bereich 01.01 DIN-Schiene

**01.01.15 Reiheneinbau-Jahresschaltuhr 2 Kanal, erweiterbar und RC fähig (TR 642 top2 RC)**
2-Kanal-Jahresschaltuhr; Betriebsspannung 110-240 V AC,
RC: Zeitsynchronisation durch Anschluss einer externen
DCF- oder GPS-Antenne (bei GPS zusätzlich
Positionsbestimmung für Astro-Programm); 4 Kanal
Erweiterungsmodul (EM 4 top2) und LAN-Modul (EM LAN
top2) anschließbar; Reiheneinbaugehäuse; Breite  52,5
mm; Jahres- und Astro-Programm; Textorientierte
Bedienerführung im Display; 800 Speicherplätze;
Schnittstelle für OBELISK top2 Speicherkarte
(PC-Programmierung); OBELISK Speicherkarte im
Lieferumfang; 6 Jahre Gangreserve (Lithium-Batterie);
Automatische Sommer-/Winterzeitumschaltung; EIN-AUS
Schaltzeiten; Impulsprogramm; Zyklusprogramm;
Umfangreiche Jahresuhrfunktionen; Astronomische
Schaltfunktion (automatische Berechnung der Sonnenauf-
und Untergangszeiten für das ganze Jahr); Astro-Offset;
Astro-Impuls; Schaltungsvorwahl; Dauerschaltung
EIN/AUS; Ablauf-Timer; Integrierter
Betriebsstundenzähler; Externer
Taster-/Schaltereingang; Ferienprogramm; 2
Zufallsprogramme; Displaybeleuchtung (abschaltbar);
PIN- Codierung; Nulldurchgangschaltung; DuoFix
Federsteckklemmen für jeweils 2 Leiter; 2 Wechsler
16A/250V~; Klarsichtabdeckung plombierbar.

Liefern, montieren, betriebsfertig anschließen und
einstellen
...

Fabrikat: Theben

Typ: TR 642 top2 RC
Bestell-Nr.: 6420300

Einheit: ST
Einheit: Stk

USt %: 19,00
