# Theben Ausschreibungstext 2010 GaebWriter V
Leistungsbeschreibung (GAEB 90, DA81)
Projektbezeichnung: Theben Ausschreibungstext 2010  GaebWriter V
DV-Nummer: Theben
Währung: EUR

## Theben AG
Datum: 28.09.12

### Titel 13 KNX

**13.61 KNX Wetterstation, Wind, Regen, Helligkeit, Temperatur, integrierter GPS-Empfänger (Meteodata 140 S GPS KNX)**
Kombisensor/Wetterstation, zum Erfassen von Wind,
Regen, Helligkeit und Temperatur, integrierter GPS-
Empfänger, automatische Berechnung von Elevation und
Azimut, Regensensor mit Heizung, zur vollautomatischen
Jalousie- und Sonnenschutzsteuerung mit automatischer
Sonnenstandsnachführung, Erfassung und Auswertung
direkt im Gerät, Sonnenschutz für bis zu acht Fassaden
durch 3 integrierte Helligkeitssensoren, 4 zusätzliche
Schwellwertkanäle zur Verknüpfung externer KNX
Sensoren, 6 Logikkanäle, Anzeige der Wetterdaten z. B.
mit Multifunktionsdisplay VARIA 826 KNX,
Betriebsspannung 110-230 V AC

Liefern, montieren, betriebsfertig anschließen und
einstellen

Fabrikat: Theben

Typ: Meteodata 140 S GPS KNX
Bestell-Nr.: 1409208

Einheit: ST

Zubehör:

Mastbefestigung für Durchmesser 60-80 mm
Bestell-Nr. 907380
Einheit: Stk

USt %: 19,00
