# Theben Ausschreibungstext 2010 GaebWriter V
Leistungsbeschreibung (GAEB 90, DA81)
Projektbezeichnung: Theben Ausschreibungstext 2010  GaebWriter V
DV-Nummer: Theben
Währung: EUR

## Theben AG
Datum: 28.09.12

### Titel 15 PHARAO

**15.7 PHARAO-II Erweiterungsbaustein 4AR(AC)**
PHARAO-II Erweiterungsbaustein 4AR(AC), 4 Ausgänge
Relais

Liefern, montieren, betriebsfertig anschließen und
einstellen
...

Fabrikat: Theben

Typ: PHARAO-II Erweiterung 4AR
Bestell-Nr.: 5759102

Einheit: ST
Einheit: Stk

USt %: 19,00
